# VgV 5 EWL 2026 KR und KI
Angebotsaufforderung (GAEB DA XML 3.3, DA83)
Währung: EUR
Erstellt mit: CaliforniaX by G&W Software AG, CaliforniaX V25.1.05, 13.04.2026

## KI & KR Landau und Offenbach
Datum: 13.04.2026

### 1 Los 1 Landau: Kanalreinigung, TV-Inspektion, Stundenlohnarbeiten

#### 1.1 Kanalreinigung

**1.1.10 Rohrdurchmesser DN 150 - DN 400**
bzw. Eiprofil 400/600
Menge: 250000,000 m

**1.1.20 Rohrdurchmesser DN 450 - DN 600**
bzw. Eiprofil 500/750
Menge: 40000,000 m

**1.1.30 Rohrdurchmesser DN 700 - DN 800**
bzw. Eiprofil 600/900 und Eiprofil 700/1.500
Menge: 25000,000 m

**1.1.40 Rohrdurchmesser DN 900 - DN 1.200**
bzw. Eiprofil 800/1.200 bis Eiprofil 1.000/1.500
Menge: 40000,000 m

**1.1.50 Rohrdurchmesser DN 1.300 - DN 2.200**
bzw. Eiprofil 1.200/1.800, 1600/1850 und 1.200/2.050
Menge: 15000,000 m

**1.1.60 Kanalreinigung - kleines Fahrzeug**
Stundenlohnarbeiten werden auf besondere Aufforderung
des AG ausgeführt und gesondert rapportiert. Weiterhin
sind Stundenlohnarbeiten möglich wie unter Punkt 2.2
der Ausführungsbeschreibung beschrieben, wenn 2
Spüldurchgänge nicht ausreichen. Die Fahrzeuge sind
entsprechend den Kanaldurchmessern zu wählen, vgl.
Punkt 2.7 der Leistungsbeschreibung, einschl. zwei Personen Bedienung.

Techn. Anforderungen: Hochdruckpumpe: Gesamtvolumen
min. 12 m³, Gesamtleistung min. 320 l/min,
Betriebsdruck min. 130 bar Vakuumpumpe: Gesamtleistung
min. 800 m³/h
Menge: 100,000 h

**1.1.70 Kanalreinigung - mittleres Fahrzeug**
Pos. wie vor, jedoch

Techn. Anforderungen: Hochdruckpumpe: Gesamtvolumen
min. 12 m³, Gesamtleistung min. 400 l/min,
Betriebsdruck min. 130 bar Vakuumpumpe: Gesamtleistung
min. 1000 m³/h
Menge: 50,000 h

**1.1.80 Kanalreinigung - großes Fahrzeug**
Pos. wie vor, jedoch

Techn. Anforderungen: Hochdruckpumpe: Gesamtvolumen
min. 12 m³, Gesamtleistung min. 600 l/min,
Betriebsdruck min. 130 bar Vakuumpumpe: Gesamtleistung
min. 1200 m³/h
Menge: 100,000 h

**1.1.90 Reinigung Anschlussleitungen im Hauptkanal bis DN 1000**
Reinigung der Anschlussleitungen DN 100 - 250 im
Vorlauf zur TV-Inspektion der Pos. 1.2.30 und 40 vom
Hauptkanal DN 200 - 1000 aus, maximale Länge der
Anschlussleitung 20 m
Menge: 200,000 Stck

**1.1.100 Reinigung Anschlussleitungen in Hauptkanal > DN 1000**
Reinigung der Anschlussleitungen DN 100 - 250 im
Vorlauf zur TV-Inspektion der Pos. 1.2.30 und 40 vom
Hauptkanal > DN 1000 aus, maximale Länge der
Anschlussleitung 20 m
Menge: 50,000 Stck

**1.1.110 Öffnen und schließen verschraubter Schachtdeckel**
Öffnen und schließen von rückstausicher verschraubten
Schachtdeckeln sowie das Gangbarmachen und Fetten der
beweglichen Teile
Menge: 50,000 Stck

**1.1.120 Wurzelentfernung in nicht begehbahrem Kanal**
Es ist darauf zu achten, dass durch das Entfernen von
Wurzeln und Ablagerungen der Kanal nicht beschädigt
wird. Das entfernte biologische Material kann
kostenfrei am Entsorgungszentrum der Stadt abgegeben
werden. Einzukalkulieren ist die Fräse (o.ä.) incl. dem
erf. Hochdruckspülwagen und der Beobachtungskamera mit
mind. 2 Personen Bedienungspersonal.

Wurzelentfernung in nicht begehbaren Kanälen
mit geeigneten Geräten und Fahrzeugen (Fräse o.ä.) in
DN <= 800 einschl. Dokumentation der Arbeiten
Menge: 10,000 h

**1.1.130 Wurzelentfernung im begehbaren Kanal**
Pos. wie vor, jedoch
Wurzelentfernung in begehbaren Kanälen DN > 800 mm mit
geeigneten Geräten und Fahrzeugen (incl. evtl.
Belüftung) einschl. Dokumentation der Arbeiten
Menge: 10,000 h

**1.1.140 Betonablagerungen entfernen <= DN 800**
Pos. wie vor, jedoch
Beseitigung von Betonablagerungen in nicht begehbaren
Kanälen mit geeigneten Geräten und Fahrzeugen (Fräse
o.ä.) in DN <=  800 einschl. Dokumentation der Arbeiten
Menge: 10,000 h

**1.1.150 Betonablagerungen entfernen > DN 800**
Pos. wie vor, jedoch
Beseitigung von Betonablagerungen in begehbaren Kanälen
mit geeigneten Geräten und Fahrzeugen (incl. evtl.
Belüftung) in
DN >  800 einschl. Dokumenation der Arbeiten
Menge: 10,000 h

**1.1.160 Schlammsaug- und Abfuhrfahrzeug**
Techn. Anforderungen:
Gesamtvolumen min. 10 m³, Gesamtleistung min. 1000 m³/h
einschl. 2 Personen Bedienungspersonal
Menge: 10,000 h

**1.1.170 Sonderfahrzeug für kleinere Reinigungsarbeiten**
Techn. Anforderungen:
Hochdruckpumpe: Gesamtvolumen min. 3 m³, Betriebsdruck
min. 100 bar einschl. zwei Personen Bedienungspersonal
Menge: 10,000 h

**1.1.180 Pumpwerk Nußdorf reinigen**
Die nachgenannten Pumpenschächte sind Betonschächte zum
Sammeln des Schmutz- bzw. Mischwassers, welches mittels
Tauchpumpen in den höher gelegenen Abwasserkanal
gefördert wird.

Die Reinigung der Pumpwerke wird erwartungsgemäß jährlich durchgeführt.

Pumpwerk Nußdorf Kirchstraße
Tiefe ca. 6,00 m, DN 1200, Zwischendecke aus Gitterrost
mit exzentr. Öffnung und montierter aufklappbarer
Abdeckung, Schmutzwasser,  mit geeignetem Reinigungsfahrzeug einschl. 2 Mann Bedienungspersonal reinigen
Menge: 2,000 Stck

**1.1.190 Pumpwerk Mörzheim reinigen**
Pos. wie vor, jedoch

Pumpwerk Mörzheim Johann-Thomas-Schley-Straße
Tiefe ca. 3,50 m, DN 1200, Schmutzwasser
Menge: 2,000 Stck

**1.1.200 Pumpwerk Mörlheim reinigen**
Pos. wie vor, jedoch

Pumpwerk Mörlheim, Mörlheimer Hauptstraße
Tiefe ca. 4,00 m, DN 1200, Schmutzwasser
Menge: 2,000 Stck

**1.1.210 Pumpwerk Godramstein reinigen**
Pos. wie vor, jedoch

Pumpwerk Godramstein
Tiefe ca. 4,00 m, DN 1200, Mischwasser, südlich der
Queich
Menge: 2,000 Stck

**1.1.220 Pumpwerk Dammheim DH 5 reinigen**
Pos. wie vor, jedoch

Pumpwerk Dammheim DH 5, Am Sandgraben
Tiefe ca. 4,00 m, DN 2400, trockenaufgestellte Pumpen, Reinigung des Auffangbehälters
mit einem Fassungsvermögen von 0,5 m³
Menge: 4,000 Stck

**1.1.230 Pumpwerk Klaus-von-Klitzing-Straße reinigen**
Pos. wie vor, jedoch

Pumpwerk Queichheim Klaus-von-Klitzing-Straße
Tiefe ca. 4,00 m, Rechteckbauwerk, Regenwasser
Menge: 2,000 Stck

**1.1.240 Pumpwerk Queichheim D9 reinigen**
Pos. wie vor, jedoch

Pumpwerk Queichheim D9 Albert-Einstein-Straße
Tiefe ca. 6,50 m, DN 1500, Schmutzwasser
Menge: 2,000 Stck

**1.1.250 Pumpwerk Queichheim D 10 reinigen**
Pos. wie vor, jedoch

Pumpwerk Queichheim D10 Otto-Hahn-Straße
Tiefe ca. 7,00 m, DN 1500, Schmutzwasser
Menge: 2,000 Stck

**1.1.260 Pumpwerk Sportpark Am Ebenberg reinigen**
Pos. wie vor, jedoch

Pumpwerk Sportpark Am Ebenberg
Tiefe ca. 2,50 m, DN 1500, Schmutzwasser
Menge: 2,000 Stck

#### 1.2 Optische Inspektion

**1.2.10 Kanalrohrinspektion Stundenlohnarbeiten**
Gestellung und Einsatz einer Kanalrohrinspektionsanlage
wie unter Punkt 3 der Ausführungsbeschreibung
beschrieben, einschl. 2 Personen Bedienungspersonal, für
die optische Untersuchung des baulichen Zustandes von
Rohrleitungen im begehbaren und nicht begehbaren
Nennweitenbereich, sowie der Schächte. Der
Einheitspreis enthält alle Personal-, Geräte- und
Nebenkosten, soweit diese Leistungen nicht in folgenden
Positionen angeboten werden.
Fabrikat:

.......................................................................................

.......................................................................................

Kurzbeschreibung der Funktionsmöglichkeiten

.......................................................................................

.......................................................................................
Menge: 250,000 h

**1.2.20 Inspektion Kanalhausanschluss mit tragbarer Inspektionsanlage**
in Verbindung mit dem Untersuchungswagen für die
Zustandserfassung von Rohrleitungen DN 100-250 mm. Die
Untersuchung erfolgt von einem Revisionsschacht
außerhalb oder einer Revisionsöffnung innerhalb eines
Gebäudes aus.
Die Kamera wird mit einem Kamerarohrwagen durch die zu
untersuchende Rohrleitung gefahren oder mit einem
flexiblen Schiebegestänge geschoben, soweit dieses bei
dem vorgefundenen Rohrverlauf möglich ist. Im EP
enthalten ist die Gestellung des Untersuchungswagens,
2 Personen Bedienungspersonal, die Lieferung des Untersuchungsvideos und alle Nebenkosten

Fabrikat:

.......................................................................................

.......................................................................................

Kurzbeschreibung der Funktionsmöglichkeiten

.......................................................................................

.......................................................................................
Menge: 50,000 h

**1.2.30 Satellitenkamera- Untersuchung HA <= 10 m**
In Anschlußleitungen vom Hauptkanal aus in Verbindung mit dem Untersuchungswagen für die Zustandserfassung von Rohrleitungen DN 100-250 mm.
Die Kamera ist in der Lage, Anschlussleitungen der Dimensionen DN 100-250 mm vom Hauptkanal aus bis zu einer Länge von ca. 20 m zu unersuchen, soweit dies bei dem vorgefundenen Rohrverlauf möglich ist. Das Abbiegen in Abzweige innerhalb der Anschlussleitung und deren Untersuchung muss möglich sein. Die Kamera muss ein freies Sichtfeld, auf Verlangen ohne sichtbare Führungshilfen, liefern können. Im EP enthalten ist die Gestellung des Untersuchungswagens, des Bedienpersonals (2 Personen) und alle Nebenkosten.

Fabrikat:

.......................................................................................

.......................................................................................

Kurzbeschreibung der Funktionsmöglichkeiten

.......................................................................................

.......................................................................................

Einsatz der Satellitenkamera zur Untersuchung von Anschlüssen
mit max. 10 Meter/Stck.
Dabei müssen die Anschlüsse nicht innerhalb einer
Haltung liegen.
Menge: 1200,000 Stck

**1.2.40 Satellitenkamera- Untersuchung HA > 10 m**
Pos. wie vor, jedoch
Einsatz der Satellitenkamera zur Untersuchung von Anschlüssen
mit max. 10 bis 20 Meter/Stck.
Dabei müssen die Anschlüsse nicht innerhalb einer
Haltung liegen, jedoch in unmittelbarer Nähe
Menge: 50,000 Stck

**1.2.50 Zulageposition Georeferenzierung**
Zulageposition für Georeferenzierung zu Pos. 1.2.30 und 1.2.40 bei Untersuchung von Anschlussleitungen mittels einer schwenkbaren Farb-Satelliten-TV-Kamera ausgehend vom Hauptkanal aus

Die Leitungsverlaufbestimmung (lokale X/Y/Z Koordinaten) sollte mit der TV-Befahrung in einem Arbeitsgang erfolgen. Die UTM32-Koordinaten von Angangspunkt, Endpunkt und Knickpunkten der Leitung müssen in der abzuliefernden DWA.XML als Geometrieobjekte enthalten sein. Die abzuliefernde DWA.XML ist vom Auftragnehmer vor Abgabe auf Vollständigkeit, Format und Plausibilität mit Hilfe eines Prüfprogrammes zu überprüfen.
Menge: 500,000 Stck

**1.2.60 Zulageposition Befahrung von Schacht aus**
Zulageposition für Befahrung vom Schacht aus zu Pos. 1.2.30 und 1.2.40.
Dabei muss die Kamera über den Schacht in der Straße oder den Hausanschlussschacht in die Leitung eingesetzt werden.
Menge: 50,000 Stck

**1.2.70 Absperrvorrichtung DN 150-400**
bzw. Eiprofil 400/600 vorhalten und einsetzen zum
Trockenhalten der Rohrleitungen durch Rückstau für den
Zeitraum der Kanalrohruntersuchung. Ein schädlicher
Rückstau in die oben liegenden Haltungen ist zu
vermeiden. Es werden alle Geräte zum Aufblasen und
Sichern der Absperrblase vorgehalten.
Menge: 2,000 Stck

**1.2.80 Absperrvorrichtung > DN 400 - DN 600**
Pos. wie vor, jedoch

DN 400 - DN 600 bzw. Eiprofil 500/700
Menge: 2,000 Stck

**1.2.90 Absperrvorrichtung > DN 600 - DN 800**
Pos. wie vor, jedoch

DN 600 - DN 800 bzw. Eiprofil 600/900 und 700/1.050
Menge: 2,000 Stck

**1.2.100 Absperrvorrichtung > DN 800 - DN 1.200**
Pos. wie vor, jedoch

DN 800 - DN 1200 bzw. Eiprofil 800/1.200 bis 1.000/1.500
Menge: 2,000 Stck

**1.2.110 Absperrvorrichtung > DN 1.200 - DN 2.200**
Pos. wie vor, jedoch

DN 1200 - DN 2200 bzw. Eiprofil 1.200/1.800 und
1.200/2.050
Menge: 2,000 Stck

**1.2.120 Absperrvorrichtung Rechteckquerschnitt**
Pos. wie vor, jedoch

h/b = 2.000/3.500
Menge: 2,000 Stck

**1.2.130 Wasserhaltungsarbeiten bis zu 200 l/s**
Vorhalten und Einsatz einer Abwasserpumpe für das
Überleiten von Abwasser von einer Menge bis zu 200 l/s,
einschl. aller Schlauchleitungen, Form- und
Verbindungsteile sowie notwendiger Strom- oder
Antriebsaggregate.
Menge: 5,000 h

**1.2.140 Wasserhaltungsarbeiten bis zu 360 l/s**
Pos. wie vor, jedoch

Wassermenge bis zu 360 l/s
Menge: 5,000 h

**1.2.150 Gegenseitige Einweisung**
Gegenseitige Einweisung entsprechend Punkt 3.3.2., Abrechnung nach Stundenlohn
Menge: 10,000 h

#### 1.3 Stundenlohnarbeiten

*Hinweis: Art und Umfang des Einsatzes zusätzlicher Arbeitskräfte*
Art und Umfang des Einsatzes zusätzlicher Arbeitskräfte
muss vorher durch den AG angeordnet sein.
Angeboten wird für die jeweilige Arbeitskraft ein
Verrechnungssatz, der sämtliche Aufwendungen enthält,
insbesondere den tatsächlichen Lohn mit den Zuschlägen
für Gemeinkosten (Sozialkassenbeiträge,
vermögenswirksame Leistungen, Winterbauumlage und dgl.)
sowie Lohn- bzw. Gehaltsnebenkosten. Zuschläge für
Nacht-, Sonn- und Feiertagsarbeit sind jedoch nicht
eingerechnet. Der Verrechnungssatz ist unter Beachtung
der preisrechtlichen Vorschriften ermittelt. Er gilt
unabhängig von der Anzahl der abgerechneten Stunden.
Die angegebenen Mengen sind von den durchschnittlich abgerechneten Stunden in den letzten 3 Jahren abgeleitet.

**1.3.10 Meister, Ingenieur**
Menge: 5,000 h

**1.3.20 Inspekteur**
Menge: 10,000 h

**1.3.30 Bediener Kanalreinigung**
Menge: 10,000 h

**1.3.40 Helfer**
Menge: 10,000 h

**1.3.50 Nachtzuschlag Meister, Ingenieur**
Sondereinsatz an Sonn- u. Feiertagen und in der Nacht
nach tel. Aufforderung durch den AG, bzw. dessen
Beauftragten. Als Nachtzeit gilt die Zeit von 20:00 Uhr
bis 7:00 Uhr.
Menge: 5,000 h

**1.3.60 Nachtzuschlag Inspekteur**
Pos. wie vor, jedoch

Inspekteur
Menge: 25,000 h

**1.3.70 Nachtzuschlag Bediener Kanalreinigung**
Pos. wie vor, jedoch

Bediener Kanalreinigung
Menge: 10,000 h

**1.3.80 Nachtzuschlag Helfer**
Pos. wie vor, jedoch

Helfer
Menge: 25,000 h

**1.3.90 Zulage Sonn- und Feiertage, Meister, Ingenieur**
Pos. wie vor, jedoch

Meister, Ingenieur
Menge: 5,000 h

**1.3.100 Zulage Sonn- und Feiertage, Inspekteur**
Pos. wie vor, jedoch

Inspekteur
Menge: 5,000 h

**1.3.110 Zulage Sonn- und Feiertage, Bediener Kanalreinigung**
Pos. wie vor, jedoch

Bediener Kanalreinigung
Menge: 5,000 h

**1.3.120 Zulage Sonn- und Feiertage, Helfer**
Pos. wie vor, jedoch

Helfer
Menge: 5,000 h

### 2 Los 2 Offenbach: Kanalreinigung, TV-Inspektion, Stundenlohnarbeiten

#### 2.1 Kanalreinigung

**2.1.10 Rohrdurchmesser DN 150 - DN 400**
bzw. Eiprofil 400/600
Menge: 40000,000 m

**2.1.20 Rohrdurchmesser DN 450 - DN 600**
bzw. Eiprofil 500/750
Menge: 4000,000 m

**2.1.30 Rohrdurchmesser DN 700 - DN 800**
bzw. Eiprofil 600/900 und Eiprofil  700/1.500
Menge: 2000,000 m

**2.1.40 Rohrdurchmesser DN 900 - DN 1.200**
bzw. Eiprofil 800/1.200 bis Eiprofil 1.000/1.500
Menge: 800,000 m

**2.1.50 Rohrdurchmesser DN 1.300 - DN 2.200**
bzw. Eiprofil 1.200/1.800, 1600/1850 und 1.200/2.050
Menge: 400,000 m

**2.1.60 Kanalreinigung - kleines Fahrzeug**
Stundenlohnarbeiten werden auf besondere Aufforderung
des AG ausgeführt und gesondert rapportiert. Weiterhin
sind Stundenlohnarbeiten möglich wie unter Punkt 2.2
der Ausführungsbeschreibung beschrieben, wenn 2
Spüldurchgänge nicht ausreichen. Die Fahrzeuge sind
entsprechend den Kanaldurchmessern zu wählen, vgl.
Punkt 2.7, einschl. zwei Personen Bedienung.

Techn. Anforderungen: Hochdruckpumpe: Gesamtvolumen
min. 12 m³, Gesamtleistung min. 320 l/min,
Betriebsdruck min. 130 bar Vakuumpumpe: Gesamtleistung
min. 800 m³/h
Menge: 100,000 h

**2.1.70 Kanalreinigung - mittleres Fahrzeug**
Pos. wie vor, jedoch

Techn. Anforderungen: Hochdruckpumpe: Gesamtvolumen
min. 12 m³, Gesamtleistung min. 400 l/min,
Betriebsdruck min. 130 bar Vakuumpumpe: Gesamtleistung
min. 1000 m³/h
Menge: 40,000 h

**2.1.80 Kanalreinigung - großes Fahrzeug**
Pos. wie vor, jedoch

Techn. Anforderungen: Hochdruckpumpe: Gesamtvolumen
min. 12 m³, Gesamtleistung min. 600 l/min,
Betriebsdruck min. 130 bar Vakuumpumpe: Gesamtleistung
min. 1200 m³/h
Menge: 4,000 h

**2.1.90 Reinigung Anschlussleitungen im Hauptkanal bis DN 1000**
Reinigung der Anschlussleitungen DN 100 - 250 im
Vorlauf zur TV-Inspektion der Pos. 2.2.30 und 2.2.40 vom
Hauptkanal DN 200 - 1000 aus, maximale Länge der
Anschlussleitung 20 m
Menge: 10,000 Stck

**2.1.100 Reinigung Anschlussleitungen in Hauptkanal > DN 1000**
Reinigung der Anschlussleitungen DN 100 - 250 im
Vorlauf zur TV-Inspektion der Pos. 2.2.30 und 40 vom
Hauptkanal > DN 1000 aus, maximale Länge der
Anschlussleitung 20 m
Menge: 20,000 Stck

**2.1.110 Öffnen und schließen verschraubter Schachtdeckel**
Öffnen und schließen von rückstausicher verschraubten
Schachtdeckeln sowie das Gangbarmachen und Fetten der
beweglichen Teile
Menge: 10,000 Stck

**2.1.120 Wurzelentfernung in nicht begehbahrem Kanal**
Es ist darauf zu achten, dass durch das Entfernen von
Wurzeln und Ablagerungen der Kanal nicht beschädigt
wird. Das entfernte biologische Material kann
kostenfrei am Entsorgungszentrum der Stadt abgegeben
werden. Einzukalkulieren ist die Fräse (o.ä.) incl. dem
erf. Hochdruckspülwagen und der Beobachtungskamera mit
mind. 2 Personen Bedienungspersonal.

Wurzelentfernung in nicht begehbaren Kanälen
mit geeigneten Geräten und Fahrzeugen (Fräse o.ä.) in
DN <= 800 einschl. Dokumentation der Arbeiten
Menge: 20,000 h

**2.1.130 Wurzelentfernung im begehbaren Kanal**
Pos. wie vor, jedoch
Wurzelentfernung in begehbaren Kanälen DN > 800 mm mit
geeigneten Geräten und Fahrzeugen (incl. evtl.
Belüftung) einschl. Dokumentation der Arbeiten
Menge: 10,000 h

**2.1.140 Betonablagerungen entfernen <= DN 800**
Pos. wie vor, jedoch
Beseitigung von Betonablagerungen in nicht begehbaren
Kanälen mit geeigneten Geräten und Fahrzeugen (Fräse
o.ä.) in DN <=  800 einschl. Dokumentation der Arbeiten
Menge: 20,000 h

**2.1.150 Betonablagerungen entfernen > DN 800**
Pos. wie vor, jedoch
Beseitigung von Betonablagerungen in begehbaren Kanälen
mit geeigneten Geräten und Fahrzeugen (incl. evtl.
Belüftung) in
DN >  800 einschl. Dokumenation der Arbeiten
Menge: 4,000 h

**2.1.160 Schlammsaug- und Abfuhrfahrzeug**
Techn. Anforderungen:
Gesamtvolumen min. 10 m³, Gesamtleistung min. 1000 m³/h
einschl. 2 Personen Bedienungspersonal
Menge: 10,000 h

**2.1.170 Sonderfahrzeug für kleinere Reinigungsarbeiten**
Techn. Anforderungen:
Hochdruckpumpe: Gesamtvolumen min. 3 m³, Betriebsdruck
min. 100 bar einschl. zwei Personen Bedienungspersonal
Menge: 10,000 h

**2.1.180 17 Pumpwerke reinigen**
Die nachgenannten Pumpenschächte sind Betonschächte zum
Sammeln des Schmutz- bzw. Mischwassers, welches mittels
Tauchpumpen in den höher gelegenen Abwasserkanal
gefördert wird.Manche PW liegen im Verkehrsraum und erfordern entsprechende Verkehrssicherung. Wie bei Pumpwerken üblich liegen diese in verschiedenen Tiefe von ca. 2 m bis ca. 6 m.

Pumpwerk mit exzentr. Öffnung und montierter aufklappbarer
Abdeckung, Schmutzwasser,  mit geeignetem Reinigungsfahrzeug einschl. 2 Mann Bedienungspersonal reinigen.

Die Reinigung wird erwartungsgemäß monatlich durchgeführt.
Menge: 200,000 h

#### 2.2 Optische Inspektion

**2.2.10 Kanalrohrinspektion Stundenlohnarbeiten**
Gestellung und Einsatz einer Kanalrohrinspektionsanlage
wie unter Punkt 2 der Ausführungsbeschreibung
beschrieben, einschl. 2 Personen Bedienungspersonal, für
die optische Untersuchung des baulichen Zustandes von
Rohrleitungen im begehbaren und nicht begehbaren
Nennweitenbereich, sowie der Schächte. Der
Einheitspreis enthält alle Personal-, Geräte- und
Nebenkosten, soweit diese Leistungen nicht in folgenden
Positionen angeboten werden.

Fabrikat:

.......................................................................................

.......................................................................................

Kurzbeschreibung der Funktionsmöglichkeiten

.......................................................................................

.......................................................................................
Menge: 20,000 h

**2.2.20 Inspektion Kanalhausanschluss mit tragbarer Inspektionsanlage**
in Verbindung mit dem Untersuchungswagen für die
Zustandserfassung von Rohrleitungen DN 100-250 mm. Die
Untersuchung erfolgt von einem Revisionsschacht
außerhalb oder einer Revisionsöffnung innerhalb eines
Gebäudes aus.
Die Kamera wird mit einem Kamerarohrwagen durch die zu
untersuchende Rohrleitung gefahren oder mit einem
flexiblen Schiebegestänge geschoben, soweit dieses bei
dem vorgefundenen Rohrverlauf möglich ist. Im EP
enthalten ist die Gestellung des Untersuchungswagens,
2 Personen Bedienungspersonal, die Lieferung des Untersuchungsvideos und alle Nebenkosten

Fabrikat:

.......................................................................................

.......................................................................................

Kurzbeschreibung der Funktionsmöglichkeiten

.......................................................................................

.......................................................................................
Menge: 4,000 h

**2.2.30 Satellitenkamera- Untersuchung HA <= 10 m**
In Anschlußleitungen vom Hauptkanal aus in Verbindung mit dem Untersuchungswagen für die Zustandserfassung von Rohrleitungen DN 100-250 mm.
Die Kamera ist in der Lage, Anschlussleitungen der Dimensionen DN 100-250 mm vom Hauptkanal aus bis zu einer Länge von ca. 20 m zu unersuchen, soweit dies bei dem vorgefundenen Rohrverlauf möglich ist. Das Abbiegen in Abzweige innerhalb der Anschlussleitung und deren Untersuchung muss möglich sein. Die Kamera muss ein freies Sichtfeld, auf Verlangen ohne sichtbare Führungshilfen, liefern können. Im EP enthalten ist die Gestellung des Untersuchungswagens, des Bedienpersonals (2 Personen) und alle Nebenkosten.

Fabrikat:

.......................................................................................

.......................................................................................

Kurzbeschreibung der Funktionsmöglichkeiten

.......................................................................................

.......................................................................................

Einsatz der Satellitenkamera zur Untersuchung von Anschlüssen
mit max. 10 Meter/Stck.
Dabei müssen die Anschlüsse nicht innerhalb einer
Haltung liegen.
Menge: 10,000 Stck

**2.2.40 Satellitenkamera- Untersuchung HA > 10 m**
Pos. wie vor, jedoch
Einsatz der Satellitenkamera zur Untersuchung von Anschlüssen mit max. 10 bis 20 Meter/Stck.
Dabei müssen die Anschlüsse nicht innerhalb einer
Haltung liegen, jedoch in unmittelbarer Nähe
Menge: 10,000 Stck

**2.2.50 Zulageposition Georeferenzierung**
Zulageposition für Georeferenzierung zu Pos. 1.2.30 - 1.2.40 bei Untersuchung von Anschlussleitungen mittels einer schwenkbaren Farb-Satelliten-TV-Kamera ausgehend vom Hauptkanal aus

Die Leitungsverlaufbestimmung (lokale X/Y/Z Koordinaten) sollte mit der TV-Befahrung in einem Arbeitsgang erfolgen. Die UTM32-Koordinaten von Angangspunkt, Endpunkt und Knickpunkten der Leitung müssen in der abzuliefernden DWA.XML als Geometrieobjekte enthalten sein. Die abzuliefernde DWA.XML ist vom Auftragnehmer vor Abgabe auf Vollständigkeit, Format und Plausibilität mit Hilfe eines Prüfprogrammes zu überprüfen.
Menge: 20,000 Stck

**2.2.60 Zulageposition Befahrung von Schacht aus**
Zulageposition für Befahrung vom Schacht aus zu Pos. 1.2.30 - 1.2.40.
Dabei muss die Kamera über den Schacht in der Straße oder den Hausanschlussschacht in die Leitung eingesetzt werden.
Menge: 5,000 Stck

**2.2.70 Absperrvorrichtung DN 150-400**
bzw. Eiprofil 400/600 vorhalten und einsetzen zum
Trockenhalten der Rohrleitungen durch Rückstau für den
Zeitraum der Kanalrohruntersuchung. Ein schädlicher
Rückstau in die oben liegenden Haltungen ist zu
vermeiden. Es werden alle Geräte zum Aufblasen und
Sichern der Absperrblase vorgehalten.
Menge: 2,000 Stck

**2.2.80 Absperrvorrichtung > DN 400 - DN 600**
Pos. wie vor, jedoch

DN 400 - DN 600 bzw. Eiprofil 500/700
Menge: 2,000 Stck

**2.2.90 Absperrvorrichtung > DN 600 - DN 800**
Pos. wie vor, jedoch

DN 600 - DN 800 bzw. Eiprofil 600/900 und 700/1.050
Menge: 3,000 Stck

**2.2.100 Absperrvorrichtung > DN 800 - DN 1.200**
Pos. wie vor, jedoch

DN 800 - DN 1200 bzw. Eiprofil 800/1.200 bis 1.00/1.500
Menge: 2,000 Stck

**2.2.110 Wasserhaltungsarbeiten bis zu 200 l/s**
Vorhalten und Einsatz einer Abwasserpumpe für das
Überleiten von Abwasser von einer Menge bis zu 200 l/s,
einschl. aller Schlauchleitungen, Form- und
Verbindungsteile sowie notwendiger Strom- oder
Antriebsaggregate.
Menge: 2,000 h

**2.2.120 Wasserhaltungsarbeiten bis zu 360 l/s**
Pos. wie vor, jedoch

Wassermenge bis zu 360 l/s
Menge: 2,000 h

**2.2.130 Gegenseitige Einweisung**
Gegenseitige Einweisung entsprechend Punkt 3.3.2., Abrechnung nach Stundenlohn
Menge: 4,000 h

#### 2.3 Stundenlohnarbeiten

*Hinweis: Art und Umfang des Einsatzes zusätzlicher Arbeitskräfte*
Art und Umfang des Einsatzes zusätzlicher Arbeitskräfte
muss vorher durch den AG angeordnet sein.
Angeboten wird für die jeweilige Arbeitskraft ein
Verrechnungssatz, der sämtliche Aufwendungen enthält,
insbesondere den tatsächlichen Lohn mit den Zuschlägen
für Gemeinkosten (Sozialkassenbeiträge,
vermögenswirksame Leistungen, Winterbauumlage und dgl.)
sowie Lohn- bzw. Gehaltsnebenkosten. Zuschläge für
Nacht-, Sonn- und Feiertagsarbeit sind jedoch nicht
eingerechnet. Der Verrechnungssatz ist unter Beachtung
der preisrechtlichen Vorschriften ermittelt. Er gilt
unabhängig von der Anzahl der abgerechneten Stunden.
Die angegebenen Mengen sind von den durchschnittlich abgerechneten Stunden in den letzten 3 Jahren abgeleitet

**2.3.10 Meister, Ingenieur**
Menge: 4,000 h

**2.3.20 Inspekteur**
Menge: 10,000 h

**2.3.30 Bediener Kanalreinigung**
Menge: 10,000 h

**2.3.40 Helfer**
Menge: 10,000 h

**2.3.50 Nachtzuschlag Meister, Ingenieur**
Sondereinsatz an Sonn- u. Feiertagen und in der Nacht
nach tel. Aufforderung durch den AG, bzw. dessen
Beauftragten. Als Nachtzeit gilt die Zeit von 20:00 Uhr
bis 7:00 Uhr.
Menge: 2,000 h

**2.3.60 Nachtzuschlag Inspekteur**
Pos. wie vor, jedoch

Inspekteur
Menge: 4,000 h

**2.3.70 Nachtzuschlag Bediener Kanalreinigung**
Pos. wie vor, jedoch

Bediener Kanalreinigung
Menge: 4,000 h

**2.3.80 Nachtzuschlag Helfer**
Pos. wie vor, jedoch

Helfer
Menge: 4,000 h

**2.3.90 Zulage Sonn- und Feiertage, Meister, Ingenieur**
Pos. wie vor, jedoch

Meister, Ingenieur
Menge: 2,000 h

**2.3.100 Zulage Sonn- und Feiertage, Inspekteur**
Pos. wie vor, jedoch

Inspekteur
Menge: 2,000 h

**2.3.110 Zulage Sonn- und Feiertage, Bediener Kanalreinigung**
Pos. wie vor, jedoch

Bediener Kanalreinigung
Menge: 2,000 h

**2.3.120 Zulage Sonn- und Feiertage, Helfer**
Pos. wie vor, jedoch

Helfer
Menge: 2,000 h
